# Stehfalz Dach
Leistungsbeschreibung (GAEB DA XML 3.2, DA81)
Projekt: 3
Währung: EUR
Vergabeart: Beschränkte Ausschreibung
Erstellt mit: GXML Toolbox V3.2 R20140604, ORCA AVA 23.0 SP2 - Enterprise Edition 23.00.02, 08.11.2024

## 01 haushaut Falzband (Doppelstehfalz)

*Hinweis: Verfasser:*
Allgemeine Vorbemerkungen

Haushaut GmbH

Grundlage für die Ausführung der beschriebenen
Leistung sind
die national geltenden Vorschriften, Fachregeln und
Normen.

Folgende Unterlagen liegen dem Leistungsverzeichnis
zugrunde:

Das nachstehende Leistungsverzeichnis wurde anhand der
uns
zur Verfügung gestellten Planunterlagen nach den
zurzeit
geltenden allgemeinen Regeln der Technik erstellt. Die
Positionen sind vom Bieter auf Durchführbarkeit zu
prüfen, die
Mengen sind am Objekt auf Richtigkeit zu kontrollieren
und
gegebenenfalls zu ändern.
Materialverschnitt, Falzverluste sowie Klein- u.
Befestigungsmaterial sind in die betreffenden
Positionen
einzurechnen. Abrechnung erfolgt nach bauseitigem
Aufmaß.
Die Besichtigung der Baustelle vor Angebotsabgabe wird
dringend angeraten.
Arbeits-, Fassaden- und Schutzgerüste sowie mögliche
Straßenabsperrungen und behördliche Genehmigungen,
Blitzschutz, Nebengebäude, Balkone, Vordächer sind in
dieser
Ausschreibung nicht enthalten. Die Bauphysik und
Statik sind
bauseits zu erbringen.

Die Haushaut GmbH übernimmt sowohl für die
Vollständigkeit
der Einzelpositionen zur Ausführung der beschriebenen
Leistungen als auch für die Richtigkeit der Maßangaben
in den
Einzelpositionen keine Garantie. Der Planer hat alle
Aussagen
und Angaben auf Richtigkeit zu prüfen und
gegebenenfalls
anzupassen. Hierbei handelt es sich um eine
Ausschreibungszuarbeit, die dem Planer (z.B.
Architekten) als
Beratungsservice zur Verfügung gestellt wird.

**1 Trennlage erhöht regensicher/Schallschutz (optional)**
Liefern und Montieren einer nahtselbstklebenden
Polymerbitumen-Unterdeckbahn/Trennlage, bei
Anforderungen
erhöhter Regensicherheit und als Schallschutz.
Die Herstellerrichtlinien sind einzuhalten.
Menge: 0,000 m2

**2 Trausausbildung mit Einhang - Traufstreifen**
Traufe mit Einhang-Traufstreifen incl.
Vorkantung und senkrechtem Schenkel
mit Einhang und Vorstoßwinkel aus
Aluminium d = 1,0 mm.
Die Befestigung erfolgt mit feuerverzinkten Breitkopfstiften 2,8/26 mm.
Die Scharenenden der Dachhaut mit dem
Umschlag in die Vorkantung des Traufstreifens einhängen.
Durch geeignete Hilfsmittel sicherstellen, dass genügend Raum für temperaturbedingte Längenänderung der Schare
verbleibt.

Traufstreifen aus haushaut Falzband

Zuschnitt 250 mm
Metalldicke 0,7 mm
Abkantungen 4 Stk.
Oberfläche wie Hauptposition

Vorstoßwinkel aus Aluminium

Zuschnitt 150 mm
Metalldicke 1,0 mm
Menge: 0,000 m

**3 Dacheindeckung Doppelstehfalz aus haushaut Falzband**
Liefern und Montieren einer Doppelstehfalzdeckung aus
haushaut Falzband

Materialqualität: Aluminium,
Legierung: Al Mn1Mg0,5, H41,LK1

Doppelstehfalz: >7° (>= 3° bis < 7° mit
Zusatzmaßnahmen)

Dachneigung:
Bandbreite: 600 mm,500mm
Achsmaß: 530 mm,430mm
Scharbreite: 520 mm,420
Materialstärke: 0,70 mm,

Farbe: anthrazit pearls, grau pearls, braun pearls,
Schwarz
pearls,hausgrau pearls, silber pearls, weiß,
schwarzgrau
(ähnlich 7021), Zinkgrau Patina, blaugrau pearls

Windsogsicherung mittels Festhafte bzw.
Schiebehafte normgerecht lt.Klempnerfachregeln/DIN
1055-4,
Die Verlegerichtlinien/Fachregeln sind einzuhalten.
Menge: 0,000 m2

**4 Winkelstehfalzdeckung aus haushaut Falzband**
Liefern und Montieren einer Winkelstehfalzdeckung aus
haushaut Falzband

Materialqualität: Aluminium,
Legierung: Al Mn1Mg0,5, H41,

Winkelstehfalz:
Dachneigung: ab  25°
Bandbreite: 500 mm, 600mm
Achsmaß: 430 mm, 600mm
Scharbreite: 420 mm, 520mm
Materialstärke: 0,70 mm,

Farbe: anthrazit pearls, grau pearls, braun pearls,
Schwarz pearls,hausgrau pearls, silber pearls, weiß,
schwarzgrau (ähnlich 7021), Zinkgrau Patina, blaugrau pearls,bronze pearls

Windsogsicherung mittels Festhafte bzw.
Schiebehafte normgerecht lt.Klempnerfachregeln/DIN
1055-4,
Die Verlegerichtlinien/Fachregeln sind einzuhalten.
Menge: 0,000 m2

**5 Aufzahlung auf Hauptposition für Langschiebehafte**
Aufzahlung für die Ausführung mit
Langschiebehafte,
Scharenlänge bis 15 m,. Bei Verwendung der
Langschiebehafte
ist immer die gesamte Dachfläche damit auszuführen.
Menge: 0,000 m2

**6 Aufzahlung auf Hauptposition für konische Scharen**
Aufzahlung für die Herstellung und den Einbau von
konischen
Scharen.
Menge: 0,000 m2

**7 Aufzahlung auf Hauptposition für das Abdichten der Falze**
Aufzahlung für das Einlegen/Aufbringen von Falzgel.

Falzdichtung mittels Falzgel RUNOTEX in den
Dachneidungsbereichen 3°-7°. RUNOTEX ist durchlaufend,
nach der Herstellervorschrift, in den Oberfalz
aufzubringen und
mit dem Unterfalz zu verfalzen.
Menge: 0,000 m

**8 Aufzahlung auf Hauptposition für Bündnerfalz**
Aufzahlung für die Herstellung des Bündnerfalzes an
aufgehenden Bauteilen einschließlich Rückkantung.

Aufstellhöhe: 150 mm
Achsmaß: 530 mm: 1,89 Stk./m,
430 mm: 2.33 Stk./m
Menge: 0,000 m

**9 Aufzahlung auf Hauptposition für Schrägschnitte**
Aufzahlung für die Herstellung von Schrägschnitten an
schräg
verlaufenden Dachgeometrien (schräge Traufe, Ortgang)
Menge: 0,000 m

**10 Dachknick (Mansarde)**
Ausbildung eines Dachknickes eines Mansardendaches
einschließlich Aluminiumkantteil und Saumstreifen,
sowie
Anarbeiten an die Dacheindeckung.

Dachneigung a '.........'
Dachneigung b '.........'
Menge: 0,000 m

**11 Dachknick**
Ausbildung eines Dachknickes aus einer
Übergangsverblechung mit haushaut Falzband
einschließlich
Befestigungsmaterial und Anarbeiten an die
Dacheindeckung.

Dachbeigung a '.........'
Dachneigung b '.........'
Menge: 0,000 m

**12 Kehlausbildung aus haushaut Falzband**
Liefern und Montieren von Kehlblechen aus haushaut
Falzband
einschließlich Befestigungsmaterial und beidseitigem
Anarbeiten aller Anschlüsse zur Dacheindeckung. Die
Einzelstücke (max. 3000 mm) sind dehnungsgerecht zu
verbinden.

Zuschnitt: '.........' mm
Abkantung: '.........' Stk.
Materialdicke: wie Hauptposition
Materialqualität: wie Hauptposition
Farbe: wie Hauptposition
Menge: 0,000 m

**13 Kehlausbildung vertieft aus haushaut Falzband**
Liefern und Montieren einer vertieften Kehlausbildung
als
Kehlrinne aus haushaut Falzband, auf vorhandener,
tiefergelegten Unterkonstruktion. Einschließlich
Befestigungsmaterial und beidseitigem Anarbeiten aller
Anschlüsse zur Dacheindeckung sowie aufbringen einer
Lage
Unterdeckban als zusätzliche Rückstausicherung. Die
Einzelstücke (max. 3000 mm) sind dehnungsgerecht zu
verbinden.

Zuschnitt: '.........' mm,
Abkantung: bis 5 Stk.
Materialdicke: wie Hauptposition
Materialqualität: wie Hauptposition
Farbe: wie Hauptposition
Menge: 0,000 m

**14 Wandanschlusskehle aus haushaut Falzband**
Liefern und Montieren von Kehlblechen aus haushaut
Falzband
für den seitlichen Wandanschluss,
einschließlich Befestigungsmaterial und Anarbeiten
aller
Anschlüsse zur Dacheindeckung. Die Einzelstücke (max.
3000mm) sind dehnungsgerecht zu verbinden.

Zuschnitt: '.........' mm
Abkantung: '.........' Stk.
Materialdicke: wie Hauptposition
Materialqualität: wie Hauptposition
Farbe: wie Hauptposition
Menge: 0,000 m

**15 Abtreppung (Gefällesprung unbelüftet)**
Ausbildung einer Abtreppung als Gefällesprung mit
Bündnerfalz
ohne Zuluft, zur Sicherung der thermisch bedingten
Längenänderung der Scharen,
auf vorhandener Unterkonstruktion.
Die Fälze der unteren Scharen sind am oberen Ende als
Bündnerfalz einschließlich Rückkantung auszuführen. Der
Traufstreifen, die Traufenausbildung sowie Anschlüsse
an
Grate, Kehlen, Ortgänge, Wände etc. sind
einzukalkulieren.
Menge: 0,000 m

**16 Ausbildung einer Abtreppung (Gefällesprung belüftet)**
Ausbildung einer Abtreppung als Gefällesprung mit
Bündnerfalz
mit Zuluft, zur Sicherung der thermisch bedingten
Längenänderung der Scharen,
auf vorhandener Unterkonstruktion.
Die Fälze der unteren Scharen sind am oberen Ende als
Bündnerfalz einschließlich Rückkantung auszuführen. Der
Traufstreifen, die Traufenausbildung, das Lochblech
sowie
Anschlüsse an Grate, Kehlen, Ortgänge, Wände etc. sind
einzukalkulieren.
Menge: 0,000 m

**17 haushaut Ortgangabschluss (werkmäßig hergestellt)**
Liefern und Montieren von haushaut Ortgangabschluss mit
Haftstreifen, einschließlich Befestigungsmaterial und
Anarbeiten
an die Dacheindeckung. Die Einzelstücke sind
dehunungsgerecht zu verbinden.

Ortgangstreifen:
Länge: 2000mm
Abkantung: 4 Stk.
Materialdicke: 0,70 mm
Haftstreifen:
Zuschnitt: 2000 x 70 mm
Abkantung: 2 Stk.
Materialdicke: 1,0 mm

Materialqualität: wie Hauptposition
Farbe: wie Hauptposition
Menge: 0,000 m

**18 Ortgangstreifen aus haushaut Falzband**
Liefern und Montieren von Ortgangstreifen aus haushaut
Falzband einschließlich Befestigungsmaterial und
Anarbeiten an
die Dacheindeckung. Die Einzelstücke (max. 3000 mm)
sind
dehnungsgerecht zu verbinden.

Ortgangstreifen:
Zuschnitt: '.........' mm
Abkantung: '.........' Stk.
Materialdicke: 0,70 mm

Haftstreifen:
Zuschnitt: '.........' mm
Abkantung: '.........' Stk.
Materialdicke: mind. 1,0 mm

Materialqualität: wie Hauptposition
Farbe: wie Hauptposition
Menge: 0,000 m

**19 First- /Gratausbildung aus haushaut Falzband**
Liefern und Montieren einer belüfteten Firstausbildung
auf vorhandener Unterkonstruktion, aus haushaut
Falzband

Die Anschlüsse an Grate, Kehlen, Ortgänge, Wände ect.
sind
einzukalkulieren, die Fälze der beidseitigen Scharen
sind als
Bündnerfalz einschließlich Rückkantung auszuführen.
Die Einzelstücke (max. 3000 mm) sind dehnungsgerecht zu
verbinden

Haftstreifen (x 2)
Materialstärke: mind. 1,0 mm
Zuschnitt: bis 200 mm
Abkantung: 2 Stk.

Abdeckung:
Materialstärke: 0,7 mm
Zuschnitt: bis 700 mm
Abkantung: bis 7 Stk.

Lochblech: Rundlochung Ø 5 mm
Materialstärke: 0,7 mm
Zuschnitt: bis 250 mm
Abkantung: bis 4 Stk.
Menge: 0,000 m

**20 First- /Gratausbildung unbelüftet aus haushaut Falzband**
Liefern und Montieren von First- /Gratausbildungen
unbelüftet
mit Holzprofilleiste, die Scharen sind beidseitig
aufzustellen und
mit einer Rückkantung zu versehen, einschließlich
einhängen
der Gratabdeckung.

Zuschnitt: '.........' mm
Abkantung: '.........' Stk.
Materialdicke: 0,70 mm
Materialqualität: wie Hauptposition
Farbe: wie Hauptposition
Menge: 0,000 m

**21 Pultdachabschluss aus haushaut Falzband**
Liefern und Montieren von Pultdachabschlüssen aus
haushaut
Falzband einschließlich Befestigungsmaterial,
Haftstreifen und
Lochblech sowie Anarbeiten an die Dacheindeckung. Die
Einzelstücke (max. 3000 mm) sind dehnungsgerecht zu
verbinden.

Abdeckprofil:
Zuschnitt: '.........' mm
Abkantung: '.........' Stk.
Materialdicke: wie Hauptposition
Farbe: wie Hauptposition
Menge: 0,000 m

**22 haushaut Lüfterhaube**
Liefern und Montieren einer haushaut Lüfterhaube zur
Be- u.
Entlüftung der Hinterlüftungsebene, einschließlich
ausschneiden
der Öffnungen aus der Schalung.

Lüftungsquerschnitt: ca. 30 cm²
Materialdicke: wie Hauptposition
Materialqualität: wie Hauptposition
Farbe: wie Hauptposition
Menge: 0,000 St

**23 haushaut universal Klebeeinfassung**
Entlüftungsrohr/Dunstrohr-Einfassung von haushaut
liefern und
montieren.

Material: Aluminium
Farbe: wie Hauptposition, pulverbeschichtet,

Rohrdurchführungen:
80 mm bis 125 mm Ø,

Dachneigung: 3° - 60°,

inkl. fachgerechtes ausschneiden,einbinden und
abdichten in
die Dacheindeckung.
Menge: 0,000 St

**24 haushaut Entlüftungsrohr**
Entlüftungsrohr/Dunstrohr mit Abdeckhaube von haushaut
liefern und montieren.

Farbe: wie Hauptposition,
Material: Aluminium

Rohrlänge: 700 mm,
Rohrdurchmesser: 80 Ø,100 Ø,120 Ø

inkl. Einbau in die Einfassung und abdichten
der Übergangsrosette.
Menge: 0,000 St

**25 Kamin-, Entlüftungsschacht-, Lichtkuppel- oder Dachflächenfenstereinfassung**
handwerklich aus haushaut Falzband herzustellen,

mit Brust-, Nacken- und Seitenblechen ausbilden und fachgerecht
in Falztechnik in die Längs- und Querfalze
einbinden.
Bei Durchdringungen mit einer Breite
> 1,0 m einen Sattel im Nackenbereich
herstellen.

Länge '.........' m
Breite parallel zur Traufe '.........' m
Menge: 0,000 St

**26 Kamin- und Entlüftungsschachtbekleidung**
Liefern und Montieren von Kamin- und
Entlüftungsschachtbekleidungen aus haushaut Falzband.
Anfertigung der Bekleidungen in gefalzter Ausführung
nach
örtlichen Aufmaß bis zur Unterkante der Einmündung.

Farbe: wie Hauptposition
Materialqualität: wie Hauptposition
Materialstärke: 0,70 mm
Menge: 0,000 m2

**27 Kaminkopfabdeckung aus haushaut Falzband**
Liefern und Montieren von Kaminkopfabdeckungen aus
haushaut Faluzband einschließlich Ausschneiden,
Aufbördeln
und Abdichten der Öffnungen.

Größe
a '.........' mm
b '.........' mm

Materialdicke: 0,70 mm
Materialqualität: wie Hauptposition
Farbe: wie Hauptposition
Menge: 0,000 St

**28 haushaut Einfassung für Velux Dachflächenfenster**
Liefern und Montieren von haushaut Einfassungen für
Velux
Dachflächenfenster einschließlich Anarbeiten an die
Dacheindeckung.

Materialqualität: wie Hauptposition
Farbe: wie Hauptposition

Größe:
Standard Größen: CK02 55x78, CK04 55x98, CK06 55x118,
FK04 66x98, FK06 66x118, FK08 66x140, MK04 78x98, MK06
78x118, MK08 78x140, MK10 78x160,MK12 78x180, PK04
94x98, PK06 94x118, PK08 94x140, PK10 94x160, SK06
114x118, SK08 114x140, SK10 114x160, UK04 134x98, UK08
134x140, UK10 134x160
Menge: 0,000 St

**29 Attikaabdeckung aus haushaut Falzband**
Liefern und Montieren von Attikaabdeckungen aus
haushaut
Falzband, einschließlich beidseitiger Haftstreifen und
Befestigungsmaterial. Die einzelnen Elemente sind in
Längen
zu max. 3000 mm je nach Zuschnitt anzufertigen.

Zuschnitt: '.........' mm
Abkantung: '.........' Stk.
Materialdicke: 0,70 mm
Materialqualität: wie Hauptposition
Farbe: wie Hauptposition

Verbindungsarten: Stehfalz, Überschubleiste oder
Unterlagswellblech.
Ausführung: '.........'
Menge: 0,000 m

**30 haushaut Schneefangsystem Doppelrohr**
Schneefangsystem von haushaut liefern und montieren,

Farbe: wie Hauptposition,
Material: Falzklemme: Stahl verzinkt, Pulverbeschichtet
Rohr: Aluminium, Pulverbeschichtet

Schneefang von haushaut bestehend aus:
Falzklemme, Aufstockelement und 32mm Rohr

Verlegerichtlinien sind einzuhalten.
Menge: 0,000 m

**31 haushaut Schneefangsystem 1-Rohr**
Schneefangsystem von haushaut liefern und montieren,

Farbe: wie Hauptposition,
Material: Falzklemme: Stahl verzinkt, Pulverbeschichtet
Rohr: Aluminium, Pulverbeschichtet

haushaut Schneefang 1-Rohr bestehend aus:
Falzklemme,Aufstockelement und 32mm Rohr

Verlegerichtlinien sind einzuhalten.
Menge: 0,000 m

**32 Aufzahlung Schneefangsystem für haushaut (Eisstopper)**
Aufzahlung für haushaut Eisstopper für das
Schneefangsystem,
2 Stk./Schar.

Farbe: wie Hauptposition
Menge: 0,000 m

**33 Einzelanschlagpunkt SECU Falz 2.0**
Liefern und Montieren eines Einzelanschlagpunktes SECU
Falz
2.0, zur temporären Absicherung auf Stehfalzdächern.
SECU® Falz 2.0 für die Montage auf einem Stehfalzdach
tmin=
0,7mm

Material: Edelstahl
Falzklemmen: s-5 E Klemme
Gewicht: 1,0kg
Menge: 0,000 St

**34 haushaut Laufsteg**
Laufrostanlage von haushaut liefern und montieren,

Farbe: wie Hauptposition,
Material: Stahl verzinkt, Pulverbeschichtet,

Laufrost von haushaut bestehend aus:
2 Stück Laufroststützen, Grundplatte und Abdeckkappe
1 Stück Laufrost 250 x 800 mm lang
1 Satz Befestigungsmaterial

Verlegerichtlinien sind einzuhalten.
Menge: 0,000 m

USt %: 19,00
